# Recuperador de calor aire-aire, con batería de agua. Instalación mural

- Propiedad del archivo: CYPE INGENIEROS, S.A.
- Formato: FIEBDC-3/2002
- Divisa: EUR
- Costes indirectos: 3.00 %
- IVA: 21.00 %

## I Instalaciones

### IC Calefacción, refrigeración, climatización y A.C.S.

#### ICR Sistemas de conducción de aire

**ICR121** Ud Recuperador de calor aire-aire, con batería de agua. Instalación mural.
Recuperador de calor aire-aire, modelo HRC 500 "LMF CLIMA", montaje vertical, caudal de aire nominal 450 m³/h, dimensiones 340x1680x695 mm, peso 90 kg, presión estática de aire nominal 285 Pa, presión sonora a 1 m 70 dBA, potencia eléctrica nominal 300 W, alimentación monofásica a 230 V, eficiencia de recuperación calorífica en condiciones húmedas 87%, potencia calorífica recuperada 4,17 kW (temperatura del aire exterior -7°C con humedad relativa del 80% y temperatura ambiente 20°C con humedad relativa del 55%), (temperatura del aire exterior 5°C con humedad relativa del 80% y temperatura ambiente 25°C), con intercambiador de placas de aluminio de flujo cruzado, ventiladores con motor de tipo EC de alta eficiencia, bypass con servomotor para cambio de modo de operación de recuperación a free-cooling, estructura desmontable de doble panel con aislamiento de lana mineral de 25 mm de espesor, paneles exteriores de acero prepintado y paneles interiores de acero galvanizado, filtros de aire clase F7+F8 en la entrada de aire exterior, filtro de aire clase M5 en el retorno de aire del interior, presostatos diferenciales para los filtros, acceso a los ventiladores y a los filtros de aire a través de los paneles de inspección, posibilidad de acceso lateral a los filtros, control electrónico para la regulación de la ventilación y de la temperatura, para la supervisión del estado de los filtros de aire, programación semanal y gestión de las funciones de desescarche y antihielo para la sección opcional con batería de agua, con batería de agua para calefacción y refrigeración, modelo BTW, con válvula motorizada de 3 vías, modulante, modelo V33, para la batería de agua, con kit para instalación vertical del recuperador de calor, modelo KTV. Instalación mural.
Incluye: Replanteo. Colocación y fijación. Conexionado con la red eléctrica. Conexionado con la red de conducción de agua. Comprobación de su correcto funcionamiento.
Criterio de medición de proyecto: Número de unidades previstas, según documentación gráfica de Proyecto.
Criterio de medición de obra: Se medirá el número de unidades realmente ejecutadas según especificaciones de Proyecto.

| Código | Ud | Descripción | Rendimiento | Precio | Importe |
|---|---|---|---|---|---|
| mt42lmf005va | Ud | Recuperador de calor aire-aire, modelo HRC 500 "LMF CLIMA", montaje vertical, caudal de aire nominal 450 m³/h, dimensiones 340x1680x695 mm, peso 90 kg, presión estática de aire nominal 285 Pa, presión sonora a 1 m 70 dBA, potencia eléctrica nominal 300 W, alimentación monofásica a 230 V, eficiencia de recuperación calorífica en condiciones húmedas 87%, potencia calorífica recuperada 4,17 kW (temperatura del aire exterior -7°C con humedad relativa del 80% y temperatura ambiente 20°C con humedad relativa del 55%), (temperatura del aire exterior 5°C con humedad relativa del 80% y temperatura ambiente 25°C), con intercambiador de placas de aluminio de flujo cruzado, ventiladores con motor de tipo EC de alta eficiencia, bypass con servomotor para cambio de modo de operación de recuperación a free-cooling, estructura desmontable de doble panel con aislamiento de lana mineral de 25 mm de espesor, paneles exteriores de acero prepintado y paneles interiores de acero galvanizado, filtros de aire clase F7+F8 en la entrada de aire exterior, filtro de aire clase M5 en el retorno de aire del interior, presostatos diferenciales para los filtros, acceso a los ventiladores y a los filtros de aire a través de los paneles de inspección, posibilidad de acceso lateral a los filtros, control electrónico para la regulación de la ventilación y de la temperatura, para la supervisión del estado de los filtros de aire, programación semanal y gestión de las funciones de desescarche y antihielo para la sección opcional con batería de agua. (material) | 1.000 | 4267.00 | 4267.00 |
| mt42lmf555h | Ud | Batería de agua para calefacción y refrigeración, modelo BTW "LMF CLIMA", con válvula de 3 vías y actuador modulante. (material) | 1.000 | 698.00 | 698.00 |
| mt42lmf505w | Ud | Válvula motorizada de 3 vías, modulante, modelo V33 "LMF CLIMA". (material) | 1.000 | 336.00 | 336.00 |
| mt42lmf557h | Ud | Kit para instalación vertical del recuperador de calor, modelo KTV "LMF CLIMA". (material) | 1.000 | 153.00 | 153.00 |
| mo005 | h | Oficial 1ª instalador de climatización. (mano de obra) | 0.900 | 23.74 | 21.37 |
| mo104 | h | Ayudante instalador de climatización. (mano de obra) | 0.900 | 21.90 | 19.71 |
| % | % | Costes directos complementarios | 2 % | 5495.08 | 109.90 |
|  |  | Costes directos |  |  | 5604.98 |
